# HUFA Reparación del solado

- Formato: FIEBDC-3/2007
- Programa: Menfis 8.2.122
- Fecha: 13/11/2024
- Fecha de los precios: 07/11/1994
- Divisa: EUR
- Costes indirectos: 3 %
- Gastos generales: 13 %
- Beneficio industrial: 6 %
- IVA: 21 %
Importe: 347241.92

## 01 Acabados de suelos (18/02/2019)
Importe: 322667.69

**CJAI002** m2 Reparación solado de terrazo existente (25/02/2022)
3049.700 m2 × 9.86 (10.16 con costes indirectos) = 30984.95
Reparación de solado de terrazo existente, de piezas sueltas en zonas puntuales del pavimento, mediante el masillado de juntas vacías, coqueras y grietas con lechada, posteriormente realizado de amolado incluso desvastado, pulido y abrillantado "in situ" por medios mecánicos y rejuntado, en su caso, p.p. relleno de huecos con mortero de cemento M-5, levantado de zonas deterioradas, demolición parcial y sustitución por pavimento de terrazo de segunda categoría, quedando nivelado con el pavimento existente parcheando con piezas de terrazo y mortero de cemento, remates, piezas especiales y limpieza.
Totalmente terminado, por medios mecánicos o manuales, p.p. de medios y materiales auxiliares incluso limpieza, extracción, descenso manual y acarreo hasta pie de carga.

| Código | Ud | Descripción | Rendimiento | Precio | Importe |
|---|---|---|---|---|---|
| OO1 | h | Oficial primera (mano de obra) | 0.100 | 22 | 2.20 |
| OAY | h | Ayudante (mano de obra) | 0.100 | 20.32 | 2.03 |
| MPULIDORA | h | Maquina pulidora pavimentos (maquinaria) | 0.093 | 8.32 | 0.77 |
| aMORM5 | m3 | Mortero Cemento M-5 | 0.010 | 111.1 | 1.11 |
| PMasillaTixo | kg | Masilla en pasta tixotrópica para reparación terrazo (material; 28/02/2022) | 0.100 | 10.7 | 1.07 |
| PSOLEXIST | m2 | Solado similar al existente (material) | 0.250 | 10.24 | 2.56 |
| PAUX | ud | Material auxiliar (material) | 0.020 | 1 | 0.02 |
| %MA | % | Medios auxiliares | 1 % | 9.76 | 0.10 |
|  |  | Total |  |  | 9.86 |

| Medición | Uds. | Largo | Parcial |
|---|---|---|---|
| Planta Baja |  |  |  |
| Pasillos | 1 | 3049.70 | 3049.70 |
| Total |  |  | 3049.70 |

**CJAI003** m2 Autonivelante para pavimento capa fina 1-10 mm (14/10/2019)
3049.700 m2 × 5.56 (5.73 con costes indirectos) = 17474.78
Nivelación y regularización de soportes interiores de pavimentos pre-existentes de terrazo, con solución apta para colocación de PVC en capa final, mediante capa fina de mortero autonivelante de cemento, Mapei o equivalente, compuesta de las siguientes capas:
- Imprimación acrílica universal para todo tipo de soportes absorbentes y no absorbentes, Eco Prim T Plus de Mapei o equivalente. Imprimación a base de resinas acrílicas en dispersión acuosa e inertes silíceos, con muy baja emisión de compuestos orgánicos volátiles, exenta de disolventes y libre de VOC.
- Extendido de mortero cementoso autonivelante de fraguado rápido (45-60 min.) Ultraplan de Mapei o equivalente, clasificado como CT C30-F7-A2fl-s1 conforme a la norma EN 13813, y con muy baja emisión de compuestos orgánicos volátiles, para aplicación en espesores de 1 a 10 mm, preparado para recibir todo tipo de pavimentos, con elevada adhesión al soporte, resistente a cargas pesadas, específico para pavimentos sujetos a tráfico intenso, resistencia a compresión de 30 N/mm² (tras 28 días). Los soportes deberán estar secos, sólidos, exentos de polvo, sanos, compactos.
Incluso p.p. de cortes en todo su espesor según CTE DB HR para separar unidades de uso diferentes, en caso necesario, banda de panel rígido de poliestireno expandido para la preparación de las juntas perimetrales de dilatación y juntas estructurales.
Previamente, sobre soporte preparado adecuadamente y lavado con los oportunos detergentes y eventual abrasión mecánica, aplicar con rodillo, brocha o por proyección.
Completamente ejecutado según las indicaciones del fabricante y totalmente terminado. Aplicación y preparación del soporte según se especifica en las ficha técnicas de los productos.

| Código | Ud | Descripción | Rendimiento | Precio | Importe |
|---|---|---|---|---|---|
| OO1 | h | Oficial primera | 0.060 | 22 | 1.32 |
| OAY | h | Ayudante | 0.060 | 20.32 | 1.22 |
| MMPULMAUTO | h | Mezcladora-bombeadora para morteros autonivelantes (maquinaria; 03/08/2022) | 0.020 | 10.91 | 0.22 |
| PMPPRIMERG | kg | Imprimación dispersión acuosa EcoPrim T Plus o similar (material; 03/08/2022) | 0.150 | 6.45 | 0.97 |
| PULTRAPMAXI | kg | Mortero autonivelante Ultraplan o similar (material; 14/10/2019) | 1.400 | 1.25 | 1.75 |
| PAUX | ud | Material auxiliar | 0.020 | 1 | 0.02 |
| %MA | % | Medios auxiliares | 1 % | 5.50 | 0.06 |
|  |  | Total |  |  | 5.56 |

| Medición | Uds. | Largo | Parcial |
|---|---|---|---|
| Planta Baja |  |  |  |
| Pasillos | 1 | 3049.70 | 3049.70 |
| Total |  |  | 3049.70 |

**CJAC206** m2 S02-S03 Pav. PVC losas ensamb. cola milano 6mm i/ Pletina rampa Al (14/05/2024)
3049.700 m2 × 62.14 (64 con costes indirectos) = 195180.80
Pavimento vinílico heterogéneo, multicapa de 6 mm de espesor, suministrado en losetas autoportantes de 635 x 635 mm o 645x645mm, moldeadas a alta presión, con sistema de unión de ensamblaje mediante engarce en cola de milano, colocado flotante sobre el soporte, que debe estar correctamente nivelado y con la planimetría oportuna, de la marca Gerflor GTI MAX o Tarkett ID TILT o equivalente.
Capa de uso homogénea de 2 mm. de espesor, con acabado ultra compacto (20 bares) y granulado no direccional en masa. Tiene la ventaja añadida de una formulación especial con partículas de alta densidad lo cual da una resistencia mejorada a las cargas estáticas y dinámicas: Dureza Shore D mayor o igual a 55. Disponible en dos tipos de superficies “rice” y “beton”, adaptadas a diferentes necesidades en cuanto a resistencia al deslizamiento. Resistencia a la abrasión según EN 660.2 con valor = 2,0 mm3 (Grupo T). Tratamiento de superficie PUR+ que facilita el mantenimiento y evita el decapado y el encerado en la puesta en marcha del producto. Antiestático de comfort según EN 1815. Permite instalación autoportante en función del tráfico al que sea sometido. Según CTE-2010 (DBSI)cumple el requerimiento de resistencia al fuego (Bfls1). Según CTE-2010 (DB-SUA) tiene índice de resbaladicidad Clase 1 (superficie “rice”) o Clase 2 (superficie “beton”). Emisión de Compuestos Orgánicos Volátiles Totales (TVOC) < 100 µg/m3 al cabo de 28 días según ISO 16000-6. Colocado a tope con el rodapie existente.
Incluso p.p. de pletina de acero inoxidable mecanizada de 2 mm de espesor en cambio de pavimento y perfil de rampa para 6/8 mm de altura fabricada en aluminio Silver – Ref. : 263999 002 de Tarkett o equivalente para reducir la diferencia de nivel, perfil de transición en juntas de dilatación de aluminio, ref 1451 011 de Tarkett o equivalente, cortes, piezas de remate en caso necesario, encuentros con carpinterías y rodapié existente y repaso de juntas.
Completo y totalmente terminado, con todos los medios y materiales necesarios, aplicado según indicaciones del fabricante y normativa aplicable.

| Código | Ud | Descripción | Rendimiento | Precio | Importe |
|---|---|---|---|---|---|
| OO1 | h | Oficial primera | 0.191 | 22 | 4.20 |
| OPO | h | Peón ordinario (mano de obra) | 0.191 | 18.71 | 3.57 |
| PPLETINAMET | m | Pletina de acero inox. (material; 23/09/2024) | 0.649 | 7.5 | 4.87 |
| PIDTILTHIT | m2 | S02-S03 Pav. PVC losas ensamb. cola milano 6mm (material; 23/09/2024) | 1.050 | 46.55 | 48.88 |
| %MA | % | Medios auxiliares | 1 % | 61.52 | 0.62 |
|  |  | Total |  |  | 62.14 |

| Medición | Uds. | Largo | Parcial |
|---|---|---|---|
| Planta Baja |  |  |  |
| Pasillos | 1 | 3049.70 | 3049.70 |
| Total |  |  | 3049.70 |

**CJAI004** m2 Reparación y autonivelante suelo, 4-10 mm (14/10/2019)
1088.650 m2 × 27.52 (28.35 con costes indirectos) = 30863.23
Reparación de pavimento travertino existente y nivelación de todo el área con solución Mapei o equivalente apta para colocación de PVC en capa final, compuesta de las siguientes capas:
1.- Nivorapid + Látex plus: Reparador y nivelador cementoso y tixotrópico de secado ultrarrápido, de 1 a 20 mm de espesor, con aditivo elástico, para restaurar y nivelar en interiores y de alta adhesión sobre viejas pavimentaciones.
2.- Imprimación Eco Prim T Plus: Imprimación acrílica en dispersión acuosa, exenta de solventes y libre de VOC. Mejora la adhesión de los enlucidos sobre todas las superficies.
3.- Ultraplan Maxi: Enlucido cementoso autonivelante de endurecimiento ultrarrápido, para espesores de 3 a 4 mm, resistente a cargas pesadas, específico para pavimentos sujetos a tráfico intenso. Los soportes deberán estar secos, sólidos, exentos de polvo, sanos, compactos.
Incluso p.p. de relleno de cuevas con epoxi de reparación, de cortes en todo su espesor según CTE DB HR para separar unidades de uso diferentes, en caso necesario.
Completo, instalado según las indicaciones del fabricante y totalmente terminado.

| Código | Ud | Descripción | Rendimiento | Precio | Importe |
|---|---|---|---|---|---|
| OO1 | h | Oficial primera | 0.130 | 22 | 2.86 |
| OAY | h | Ayudante | 0.130 | 20.32 | 2.64 |
| MMPULMAUTO | h | Mezcladora-bombeadora para morteros autonivelantes | 0.058 | 10.91 | 0.63 |
| PNIVORAPID | kg | Nivorapid (material; 14/10/2019) | 2.500 | 1.13 | 2.83 |
| PLATPLUS | kg | Látex plus (material; 14/10/2019) | 0.300 | 7.1 | 2.13 |
| PECOPRIMT | kg | Ecoprim T (material; 14/10/2019) | 0.200 | 7.73 | 1.55 |
| PULTRAPMAXI | kg | Mortero autonivelante Ultraplan o similar | 11.470 | 1.25 | 14.34 |
| %MA | % | Medios auxiliares | 2 % | 26.98 | 0.54 |
|  |  | Total |  |  | 27.52 |

| Medición | Uds. | Largo | Parcial |
|---|---|---|---|
| Planta Baja |  |  |  |
| Vestíbulo principal | 1 | 1088.65 | 1088.65 |
| Total |  |  | 1088.65 |

**CJAC207** m2 S01 Pav. PVC baldosas pegadas 2,5mm espesor Signature de Amtico o eq. (20/09/2024)
1088.650 m2 × 40.78 (42 con costes indirectos) = 45723.30
Suministro e instalación de pavimento de PVC de la marca Amtico modelo Signature o equivalente, de 2.5 mm de espesor, antiestático, multicapa, con una capa intermedia estampada en pelicula de alta definición con diseño y dos capas de uso superior de PVC transparente de 1 mm con partículas de cerámica, para darle mayor resistencia y durabilidad al producto (20 años de garantía). Resistencia a la abrasión con clasificación T. Uso comercial alto según clasificación EN 68 ISO 10834 Clase 23,34,43. Con tratamiento de Quantum Guard Elite en la capa superior para facilitar la limpieza e incrementar la resistencia al desgaste y al uso de alcoholes y otros productos químicos. Protección antimicrobiana (ISO 22196:2011 y ISO 21702:2019). Clasificación al fuego según normativa CTE, EN13501-1, Bfl-S1. Instalación con el adhesivo recomendado por el fabricante. Colores y tamaños standard a elegir por la D.F.
Recibido con adhesivo Amtico HTE Extra Adhesive o equivalente, de dispersión acuosa, inocuo y que no emite efectos nocivos, inoloro, apto para su uso en obras abiertas al público. Clasificación Eurofins: A+. Declaración de prestaciones: especificación técnica armonizada aplicable EN 14041: 2004/AC:2006
Colocado a tope con el rodapie existente.
Incluso p.p. de pletina de acero inoxidable mecanizada de 2 mm de espesor en cambio de pavimento y límites de la actuación, cortes, piezas de remate en caso necesario, encuentros con carpinterías y rodapié existente y repaso de juntas. Replanteo para juntas de dilatación estructural, quedando pieza completa en la junta.
Completo y totalmente terminado, con todos los medios y materiales necesarios, aplicado según indicaciones del fabricante y normativa aplicable.

| Código | Ud | Descripción | Rendimiento | Precio | Importe |
|---|---|---|---|---|---|
| OO1 | h | Oficial primera | 0.190 | 22 | 4.18 |
| OPO | h | Peón ordinario | 0.190 | 18.71 | 3.55 |
| PPEGPVC | kg | Pegamento para PVC (material) | 0.200 | 13.68 | 2.74 |
| PSignatureAmtico | m2 | S01 Pav. PVC 2,5mM Signature de Amtico o eq. (material; 20/09/2024) | 1.000 | 29.91 | 29.91 |
| %MA | % | Medios auxiliares | 1 % | 40.38 | 0.40 |
|  |  | Total |  |  | 40.78 |

| Medición | Uds. | Largo | Parcial |
|---|---|---|---|
| Planta Baja |  |  |  |
| Vestíbulo principal | 1 | 1088.65 | 1088.65 |
| Total |  |  | 1088.65 |

**CJAJ202** m Juntas de dilatación estructural para pavimento (07/03/2023)
37.340 m × 35.61 (36.68 con costes indirectos) = 1369.63
Instalación de perfil para junta estructural superpuesta Schluter, Emac o equivalente, con estructura realizada en aluminio acabado natural o anodizado plata mate, a elegir por la D.F., y cuerpo interior de EPDM, con alta capacidad de absorción de tensiones y deformaciones, colocada en pavimentos, para cargas medias/altas, ancho de junta desde 20 a 30mm, ancho visible 60/70mm. Con adhesivo y/o tornillos, garantizando su correcto anclaje.
Montaje según las indicaciones del fabricante, incluso p.p. de picado y reposición de solado para poder realizar el anclaje, materiales y medios auxiliares. Totalmente instalado y terminado.

| Código | Ud | Descripción | Rendimiento | Precio | Importe |
|---|---|---|---|---|---|
| OO1 | h | Oficial primera | 0.050 | 22 | 1.10 |
| OPO | h | Peón ordinario | 0.050 | 18.71 | 0.94 |
| PJUNESTPAV | m | Junta dilatación estructural superpuesta (material) | 1.050 | 29.57 | 31.05 |
| PADHJUNEST | kg | Adhesivo cemento cola tipo C1 (material) | 0.100 | 1.66 | 0.17 |
| PAUX | ud | Material auxiliar | 2.000 | 1 | 2.00 |
| %MA | % | Medios auxiliares | 1 % | 35.26 | 0.35 |
|  |  | Total |  |  | 35.61 |

| Medición | Uds. | Largo | Parcial |
|---|---|---|---|
| Planta Baja |  |  |  |
| S01 |  |  |  |
|  | 2 | 3.15 | 6.30 |
|  | 1 | 5.80 | 5.80 |
|  | 1 | 5.05 | 5.05 |
|  | 1 | 8.77 | 8.77 |
|  | 1 | 4.60 | 4.60 |
|  | 1 | 2.20 | 2.20 |
|  | 1 | 4.62 | 4.62 |
| Total |  |  | 37.34 |

**CJAK009** m2 Encaminamiento podotáctil i/ptos decisión (05/11/2024)
23.700 m2 × 43.87 (45.19 con costes indirectos) = 1071.00
Suministro y puesta en obra de encaminamiento podotáctil, incluso formación de cambios de dirección, mediante baldosas táctiles de franjas o botones, en su caso según plano, de PVC o caucho sin contenido de halógenos, de dimensiones 40x40cm. Las bandas señalizadoras visuales y táctiles, serán de color fuertemente contrastado con el pavimento, a definir por la D.F. y Propiedad, con relieve 3 ± 1 mm en interiores. Señalización del camino desde la entrada del edificio hasta un punto de atención accesible con acanaladuras paralelas a la dirección de la marcha y con puntos en los cambios de dirección y señalización del embarque de ascensores con acanaladura perpendicular a la marcha y al acceso a ascensor, según plano. Resistencia al fuego Bfl-s1, resistente a la abrasión, de baja toxicidad.
Recibido con adhesivo de dispersión acuosa, inocuo y que no emite efectos nocivos, inoloro, apto para su uso en obras abiertas al público.
Según CTE DB SUA y normativa aplicable, totalmente terminado.

| Código | Ud | Descripción | Rendimiento | Precio | Importe |
|---|---|---|---|---|---|
| OO1 | h | Oficial primera | 0.189 | 22 | 4.16 |
| OPO | h | Peón ordinario | 0.189 | 18.71 | 3.54 |
| CM1P36IPV060 | ud | Baldosa táctil franjas PVC 40x40 cm e=3 mm (material; 27/06/2024) | 6.240 | 4.97 | 31.01 |
| CM1P36IPV030 | ud | Baldosa táctil botones PVC 40x40 cm e=3 mm (material; 27/06/2024) | 0.400 | 4.97 | 1.99 |
| PPEGPVC | kg | Pegamento para PVC | 0.200 | 13.68 | 2.74 |
| %MA | % | Medios auxiliares | 1 % | 43.44 | 0.43 |
|  |  | Total |  |  | 43.87 |

| Medición | Uds. | Largo | Ancho | Parcial |
|---|---|---|---|---|
| Encaminamiento |  |  |  |  |
|  | 1 | 5.20 | 0.40 | 2.08 |
|  | 1 | 4.85 | 0.40 | 1.94 |
|  | 1 | 30.70 | 0.40 | 12.28 |
| Punto atención |  |  |  |  |
|  | 1 | 5.70 | 0.40 | 2.28 |
| Cambios dirección |  |  |  |  |
|  | 2 | 0.80 | 0.80 | 1.28 |
| Señalización ascensores |  |  |  |  |
|  | 4 | 1.20 | 0.80 | 3.84 |
| Total |  |  |  | 23.70 |

## 02 Imprevistos (07/09/2015)
Importe: 12578.07

**IMP001** ud Imprevistos producidos por los trabajos (14/05/2024)
1.000 ud × 12211.72 (12578.07 con costes indirectos) = 12578.07
Conjunto de imprevistos a solventar, producidos por los trabajos a realizar, como puede ser la reparación de tabiquería, remates, recercados, carpinterías, etc. que se vean afectados. Incluso modificación o sustitución de carpintería existente, con medios y materiales auxiliares necesarios.

| Código | Ud | Descripción | Rendimiento | Precio | Importe |
|---|---|---|---|---|---|
| OO1 | h | Oficial primera | 260.000 | 22 | 5720.00 |
| OAY | h | Ayudante | 255.000 | 20.32 | 5181.60 |
| PAUX | ud | Material auxiliar | 1189.210 | 1 | 1189.21 |
| %MA | % | Medios auxiliares | 1 % | 12090.81 | 120.91 |
|  |  | Total |  |  | 12211.72 |

## 03 Control de calidad (07/09/2015)
Importe: 3112.87

**VDB034** ud Ensayo de adherencia "in situ" pavimento PVC
5.000 ud × 80 (82.4 con costes indirectos) = 412.00
Ensayo comprobación adherencia "in situ" pavimento PVC mediante comprobador portátil, con aplicación de presión e índices de arranque ajustables.

| Código | Ud | Descripción | Rendimiento | Precio | Importe |
|---|---|---|---|---|---|
| PADHERENCIA | ud | Ensayo de adherencia "in situ" pavimento PVC (material; 23/09/2024) | 1.000 | 80 | 80.00 |
|  |  | Total |  |  | 80 |

**VDB029** ud Determinación humedad recrecidos mortero p-pavimentos PVC
6.000 ud × 60 (61.8 con costes indirectos) = 370.80
Determinacion del contenido de humedad de recrecidos de mortero de cemento para pavimentos de PVC, según especificaciones del revestimiento a colocar, y en todo caso comprobación de humedad inferior al 3%, mediante higrómetro de resistencia eléctrica, que introduce dos tirafondos de 50-60 mm de longitud y 4-5 mm de diámetro de cabeza hexagonal, en la solera para la colocación de los electrodos dando como resultado la resistencia según el contenido de agua que contenga, todo ello antes de la colocación de dicho pavimento.

| Código | Ud | Descripción | Rendimiento | Precio | Importe |
|---|---|---|---|---|---|
| PHUMEDAD | ud | Determinación humedad recrecidos mortero p-pavimentos PVC (material; 23/09/2024) | 1.000 | 60 | 60.00 |
|  |  | Total |  |  | 60 |

**VDB083** ud Resist. al deslizamiento pavimentos PVC
2.000 ud × 230 (236.9 con costes indirectos) = 473.80
Determinacion de la resistencia al deslizamiento en pavimentos en forma de losetas o en rollo a base de policloruro de vinilo (PVC) y sus modificaciones, que presentan características duraderas de resistencia al deslizamiento según UNE EN 13845:2017.

| Código | Ud | Descripción | Rendimiento | Precio | Importe |
|---|---|---|---|---|---|
| PDESLIZAM | ud | Resist. al deslizamiento pavimentos PVC (material; 23/09/2024) | 1.000 | 230 | 230.00 |
|  |  | Total |  |  | 230 |

**VH001** ud Control Recepción "Documentación"
1.000 ud × 427.2 (440.02 con costes indirectos) = 440.02
Para la realización del control de recepción de materiales según se especifica en documentación técnica del plan de control de calidad

| Código | Ud | Descripción | Rendimiento | Precio | Importe |
|---|---|---|---|---|---|
| OTECEDF | h | Técnico Edificación (mano de obra) | 8.000 | 53.4 | 427.20 |
|  |  | Total |  |  | 427.2 |

**VH002** ud Control Recepción "Calidad"
1.000 ud × 267 (275.01 con costes indirectos) = 275.01
Visita para asistencia técnica al control de la ejecución de la obra civil por parte de personal técnico cualificado (visita a jornada completa).

| Código | Ud | Descripción | Rendimiento | Precio | Importe |
|---|---|---|---|---|---|
| OTECEDF | h | Técnico Edificación | 5.000 | 53.4 | 267.00 |
|  |  | Total |  |  | 267 |

**VH009** ud Elaboración del libro del edificio (26/07/2016)
1.000 ud × 150 (154.5 con costes indirectos) = 154.50
Elaboración de Libro del Edificio conforme a normativa, incluyendo redacción de manual de uso y mantenimiento, coordinación y supervisión de los planos “as built” de la obra. Se entregará al cliente y a la D.F. de la obra 4 copias en soporte informático para su custodia y distribución.

| Código | Ud | Descripción | Rendimiento | Precio | Importe |
|---|---|---|---|---|---|
| PLIBEDIF | ud | Libro del edificio (material; 26/07/2016) | 1.000 | 150 | 150.00 |
|  |  | Total |  |  | 150 |

**VDD001** ud Ensayos, pruebas e informes a mayores a determinar por D.F. y Propiedad
1.000 ud × 958 (986.74 con costes indirectos) = 986.74
Partida alzada para ensayos no previstos en el plan de control de calidad.

| Código | Ud | Descripción | Rendimiento | Precio | Importe |
|---|---|---|---|---|---|
| PENNOPREV | ud | Ensayos, pruebas y controles no previstos (material) | 1.000 | 958 | 958.00 |
|  |  | Total |  |  | 958 |

## 04 Gestión de residuos (07/09/2015)
Importe: 5251.51

**CTC000** ud Tramitacion Documentacion
1.000 ud × 64.22 (66.15 con costes indirectos) = 66.15
Tramitación de documentación de alta administrativa del centro (obra) y cumplimiento de normativa (Real Decreto 105/2008 y Ley 7/2022).

| Código | Ud | Descripción | Rendimiento | Precio | Importe |
|---|---|---|---|---|---|
| OINGT | h | Ingeniero Técnico (mano de obra) | 2.000 | 31.61 | 63.22 |
| PCTC000 | ud | Tramitación Documentación (material) | 1.000 | 1 | 1.00 |
|  |  | Total |  |  | 64.22 |

**CTC010** ud Punto Limpio
1.000 ud × 235.33 (242.39 con costes indirectos) = 242.39
Construcción del ecopunto o punto limpio según Real Decreto 105/2008 y Ley 7/2022.

| Código | Ud | Descripción | Rendimiento | Precio | Importe |
|---|---|---|---|---|---|
| OO1 | h | Oficial primera | 1.500 | 22 | 33.00 |
| PCTC010 | ud | Punto Limpio (material) | 1.000 | 200 | 200.00 |
| %MA | % | Medios auxiliares | 1 % | 233.00 | 2.33 |
|  |  | Total |  |  | 235.33 |

**CTA000** m3 Clasificacion Origen Residuos
295.000 m3 × 4.73 (4.87 con costes indirectos) = 1436.65
Clasificación a pie de obra de los residuos de construcción y/o demolición, separándolos en las siguientes fracciones: hormigón, cerámicos, metales, maderas, vidrios, plásticos, papeles o cartones y residuos peligrosos; dentro de la obra en la que se produzcan, con medios manuales, para su carga en el camión o contenedor correspondiente, incluso informe posterior según Real Decreto 105/2008 y Ley 7/2022.

| Código | Ud | Descripción | Rendimiento | Precio | Importe |
|---|---|---|---|---|---|
| OPO | h | Peón ordinario | 0.250 | 18.71 | 4.68 |
| %MA | % | Medios auxiliares | 1 % | 4.68 | 0.05 |
|  |  | Total |  |  | 4.73 |

**U20CT230** ud Carga transporte planta RCD Contenedor
36.000 ud × 48.66 (50.12 con costes indirectos) = 1804.32
Carga y transporte de todos los residuos generados en la obra clasificados en:
- Ladrillos, tejas y materiales cerámicos
- Hormigones, morteros y prefabricados
- Madera
- Vítreos
- Plásticos
- Papel y cartón
- Metálicos
- Mezcla sin clasificar de residuos
producidos en obras de construcción y/o demolición, con contenedor de 8 m³, a planta de residuos de construcción autorizado por transportista autorizado por la Consejería de Medio Ambiente de la Comunidad Autónoma correspondiente, instalación de tratamiento de residuos de construcción y demolición externa a la obra o centro de valorización o eliminación de residuos, considerando ida, descarga y vuelta en camión. Incluso servicio de entrega, alquiler y recogida en obra del contenedor, y canon del vertido según Real Decreto 105/2008 y Ley 7/2022.

| Código | Ud | Descripción | Rendimiento | Precio | Importe |
|---|---|---|---|---|---|
| M13O530 | ud | Entrega y recogida contenedor 8 m3 (maquinaria) | 0.400 | 100 | 40.00 |
| MPALANEU200 | h | Pala cargadora neumáticos 200 CV/3,7m3 (maquinaria; 30/10/2001) | 0.020 | 40 | 0.80 |
| M07N200 | m3 | Canon escombro a planta RCD (maquinaria) | 1.000 | 7.38 | 7.38 |
| %MA | % | Medios auxiliares | 1 % | 48.18 | 0.48 |
|  |  | Total |  |  | 48.66 |

Claves: excavación, escombro, vertedero, pala, protección, camión, ambiente, residuo, colectivo, planta, construcción, medio, peso, autónomo, basculante, cargador, transporte, carga

**CTC021** ud Suministro de Bidón de 200 l basura
150.000 ud × 10.1 (10.4 con costes indirectos) = 1560.00
Suministro de bidones de tapones de 200 l. y paletizados, para basura, que deben adquirirse la primera vez, incluso etiquetación por parte de peón del bidón correspondiente según Ley 7/2022 de 8 de abril, de residuos y suelos contaminados para una economía circular.

| Código | Ud | Descripción | Rendimiento | Precio | Importe |
|---|---|---|---|---|---|
| PCTC020 | ud | Suministro de Bidón de 200 l (material) | 1.000 | 10 | 10.00 |
| %MA | % | Medios auxiliares | 1 % | 10.00 | 0.10 |
|  |  | Total |  |  | 10.1 |

**CTC031** ud Transporte de bidones basura
5.000 ud × 27.57 (28.4 con costes indirectos) = 142.00
Retirada y transporte por transportista autorizado (por la Consejería de Medio Ambiente de la Comunidad Autónoma correspondiente) de basuras hasta destino final (bien centro de transferencia o planta de tratamiento) utilizando camión de 18 toneladas de peso máximo autorizado. El precio incluye la carga con máquina elevadora de los bidones o big-bags colocados previamente sobre palets. La capacidad total del camión será de quince palets (cada palet podrá contener de 2 a 4 bidones de 200l), o de 30 big-bags, siempre y cuando no se supere el peso máximo autorizado del vehículo, incluso trámites documentales que establece la normativa vigente (Ley 7/2022). El transporte será a una distancia inferior a 200 km. Incluso canon del vertido según Real Decreto 646/2020, de 7 de julio, por el que se regula la eliminación de residuos mediante depósito en vertedero.

| Código | Ud | Descripción | Rendimiento | Precio | Importe |
|---|---|---|---|---|---|
| OMAQ | h | Maquinista o conductor (mano de obra) | 1.000 | 18.3 | 18.30 |
| MCARRELV | h | Carretilla elevadora (maquinaria) | 0.500 | 8 | 4.00 |
| PCTC030 | ud | Retirada bidones en camión (material) | 1.000 | 5 | 5.00 |
| %MA | % | Medios auxiliares | 1 % | 27.30 | 0.27 |
|  |  | Total |  |  | 27.57 |

Claves: vehículo, previo, contenedor, colocación, ambiente, medio, autónomo, inferior, carga, camión, Documental, residuo, máximo, elevador, transporte, producción, peso, máquina, norma, planta

## 05 Seguridad y salud (07/09/2015)
Importe: 3631.78

**S08001** ud Seguridad y Salud (20/04/1998)
1.000 ud × 3526 (3631.78 con costes indirectos) = 3631.78
Instalaciones, protecciones y medios dedicados al Estudio Básico de Seguridad y Salud.

| Código | Ud | Descripción | Rendimiento | Precio | Importe |
|---|---|---|---|---|---|
| zPC | ud | Protecciones colectivas y señalización (03/08/2017) | 1.000 | 792 | 792.00 |
| zPI | ud | Protecciones individuales (03/08/2017) | 1.000 | 950 | 950.00 |
| zCO | ud | Implantación de casetas de obra (03/08/2017) | 1.000 | 1020 | 1020.00 |
| zMOSS | ud | Mano de Obra de Seguridad y Salud (03/08/2017) | 1.000 | 764 | 764.00 |
|  |  | Total |  |  | 3526 |

Claves: básico, seguridad, protección, medio, instalación

## Precios auxiliares

**aMORM5** m3 Mortero Cemento M-5
Precio: 111.1
Mortero de cemento CEM II/B-P 32,5 N y arena de río de tipo M-5 para uso corriente (G), con resistencia a compresión a 28 días de 5,0 N/mm2, confeccionado con hormigonera de 200 l, s/RC-08 y UNE-EN 998-2:2004.

| Código | Ud | Descripción | Rendimiento | Precio | Importe |
|---|---|---|---|---|---|
| OPO | h | Peón ordinario | 1.700 | 18.71 | 31.81 |
| PCEMIIBP32.5N | t | Cemento CEM II/B-P 32,5 N sacos (material) | 0.270 | 220 | 59.40 |
| PARENAR6 | m3 | Arena de río 0/6 mm (material; 31/01/2000) | 1.090 | 16.64 | 18.14 |
| PAGUA | m3 | Agua (material) | 0.255 | 1.66 | 0.42 |
| MHORM | h | Hormigonera (maquinaria) | 0.400 | 3.33 | 1.33 |
|  |  | Total |  |  | 111.1 |

Claves: confeccionar, mortero, compresión, resistencia, construcción, hormigón, areno, cemento, río

## Recursos

**OO1** h Oficial primera
Claves: mano

**OAY** h Ayudante
Claves: ayudante, mano

**MPULIDORA** h Maquina pulidora pavimentos
Claves: pavimentación, máquina

**PSOLEXIST** m2 Solado similar al existente
Claves: solado

**PAUX** ud Material auxiliar
Claves: auxiliar, material

**%MA** % Medios auxiliares
Claves: auxiliar, medio

**OPO** h Peón ordinario
Claves: ordinario

**PPEGPVC** kg Pegamento para PVC
Claves: PVC, pegamento

**PJUNESTPAV** m Junta dilatación estructural superpuesta
Claves: schluter, material, junta

**PADHJUNEST** kg Adhesivo cemento cola tipo C1
Claves: schluter, cemento, material, cola, adhesivo

**OTECEDF** h Técnico Edificación
Claves: edificación

**PCTC010** ud Punto Limpio
Claves: punto, limpieza

**M13O530** ud Entrega y recogida contenedor 8 m3
Claves: maquinaria

**MPALANEU200** h Pala cargadora neumáticos 200 CV/3,7m3
Claves: pala, cargador, neumático

**M07N200** m3 Canon escombro a planta RCD
Claves: escombro, maquinaria, planta

**OMAQ** h Maquinista o conductor
Claves: conductor, maquinaria

**MCARRELV** h Carretilla elevadora
Claves: carretilla, diesel

**PCTC030** ud Retirada bidones en camión
Claves: camión

**MHORM** h Hormigonera
Claves: hormigón

**PAGUA** m3 Agua
Claves: agua

**PARENAR6** m3 Arena de río 0/6 mm
Claves: río, areno

**PCEMIIBP32.5N** t Cemento CEM II/B-P 32,5 N sacos
Claves: material, cemento
